# Buttmann 9_9A_Keller
Angebotsaufforderung (GAEB DA XML 3.2, DA83)
Projekt: 17234_V1
Währung: EUR
Erstellt mit: GXML Toolbox V3.3 R20230829, iTWO_64 V24.0.454, 09.04.2025

## Projektbeschreibung
BAUVORHABEN :
Buttmannstr. 9 / 9A 10 Berlin 13357 Berlin

GEWERK :  Deckensanierung Keller

  Planung und Bauleitung: Covivio Immobilien GmbH, Herr Broese
  techn. Objektmanagament, Herr Reinke

  Ausführungszeitraum:  05.05.2025 - 06.06.2025

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
## A) ALLGEMEINE VORBEMERKUNGEN
ALLGEMEINE VORBEMERKUNGEN
========================================

1.  Allgemeines

1.1. Für Angebot, Lieferung und Abrechnung gelten neben dem Leistungsverzeichnis und
  der VOB
  die zusätzlichen Vertragsbedingungen des AG(Z-VOB/B)
  die Bestimmungen der Gerüstbauordnung
  VOB Teil C, DIN 18299, Allgemeine Regelungen für Bauarbeiten jeder Art
  VOB Teil C, DIN 18451, Gerüstarbeiten
  VOB Teil C in sämtlichen Gewerken, die zur Erstellung der Vorsatzbalkone erforderlich
  sind.
  DIN-Normen, VDE-und VDI-Richtlinien
  Vorschriften der zuständigen Behörden(z.B. Bauaufsicht, Gewerbeaufsicht,
  Brandverhütung, TÜV,Berufsgenossenschaften u.a.)
  TRGS 519
  Baustellenverordnung

1.2  Gemeinsame Ortsbesichtigungen finden nur in Ausnahmefällen statt.
  Es wird empfohlen, sich im Rahmen der Angebotserstellung vor Ort über die Lage des Baufeldes,
  Zu- und Abfahrtswege, Lagerplätze und sonstige Randbedingungen zu informieren

1. 3  Die Arbeiten werden in bewohnten Häusern ausgeführt, das bedingt einen
  entsprechend rücksichtsvollen Umgang mit den Mietern des Hauses.

1. 4  Bodenflächen und angrenzende Bauteile in den Wohnungen, im Bereich der
  auszuführenden Arbeiten, sind durch Folie o. ä. zu schützen.

1. 5  Baustoffe und Bauteile dürfen nicht in den Treppenhäusern und auf Verkehrsflächen
  gelagert werden.

1.6  Der Auftragnehmer ist verpflichtet, bei Verdacht auf Schadstoffen in Bauteilen,
  insbesondere bei Abbrucharbeiten an Balkonanlagen, diese dem zuständigen
  Bauleiter vor Beginn der Arbeiten, zu melden. Vor  Weiterführung der Arbeiten ist die
  schriftliche Zustimmung vom AG einzuholen.

1.7  Der Auftragnehmer ist verpflichtet, andere Gebäudeschäden, die durch Ausführung
  seiner Leistung entstanden sind, unverzüglich dem zuständigen Bauführer  zu
  melden. Die durch Verschulden des AN entstandenen Schäden sind zu seinen
  Lasten zu beheben.

1.8  ArbeitszeitenBei der Kalkulation ist zu berücksichtigen, dass alle Arbeiten an einem Gebäude ausgeführt
  werden, welches während der Baumaßnahme genutzt wird und somit ein höchstes Maß an
  Rücksichtnahme gefordert wird. Auf der Baustelle gelten folgende Arbeitszeiten:
  Mo-Fr:  07.30- 18.00 Uhr
  Darüber hinausgehende Arbeitszeiten sind rechtzeitig bei der Bauleitung anzukündigen.

1.9  Baustellenbesetzung / BeschäftigteDer Auftragnehmer hat 10 Arbeitstage vor Beginn der
  Ausführungsarbeiten eine Liste der von ihm auf der Baustelle eingesetzten Beschäftigten (einschließlich
  Nachunternehmer) bei der Bauleitung zur Weiterleitung an den Auftraggeber vorzulegen. Der
  Auftragnehmer belehrt seine Mitarbeiter über Ordnung und Sicherheit auf der Baustelle und über die
  objektspezifischen Regelungen und Ordnungen, wie Hausordnung, Verkehrsordnung,
  Brandschutzordnung und Raucherordnung und hinsichtlich des geltenden Datenschutzes. Dies wird
  aktenkundig gemacht und bei der Bauleitung eingereicht.Der Auftragnehmer hat sicher zu stellen, dass
  alle vorgenannten Verpflichtungen auch von etwaigen Nachunternehmern und deren Beschäftigten
  eingehalten werden. Hierzu hat er seine Nachunternehmer entsprechend zu verpflichten.

2.  In den Einheitspreisen sind enthalten:
  -------------------------------------------------

2. 1  die Schuttabfuhr einschl. Kippgebühr in allen Positionen,

2. 2  die rechtzeitige Benachrichtigung der Wohnungsinhaber über den beabsichtigten
  Arbeitsbeginn durch Treppenhausaushang

2.3  Gestellen und Vorhalten, Um-und Abbau aller erforderlichen Arbeits-und
  Schutzgerüste, Absperrungen, Warnschilder und dergleichen.
  Die Mitbenutzung der Gerüste ist eventuell weiteren mit Reparaturarbeiten
  beschäftigten Firmen kostenlos zu gestatten.

2. 4  Kosten für Wasser- und Stromentnahme.
  Sofern auftragsbedingte Anschlüsse zur Verfügung gestellt werden,
  hat der AN auf seine Kosten Zwischenzähler zu installieren und die
  Anfangs-und Endstände gemeinsam mit der Bauleitung abzulesen.
  Die gemessenen Verbräuche werden von der Schlußrechnung abgehalten.

2. 5  sämtliche Lieferungen und Leistungen, die zur sachgemäßen Herstellung der
  Arbeiten erforderlich sind, jedoch im Leistungsverzeichnis nicht besonders erwähnt
  sind, wie z. B. Fahrt- und Transportkosten, Standgebühren, Kosten für die
  Benutzung von Straßen und Gehwegen oder anderen Flächen als
  Baustellengelände und dergleichen.

2. 6  das tägliche Säubern der Arbeitsstelle und Abfahren des gesamten anfallenden
  Bauschuttes bei Arbeitsschluß, Bauschutt darf grundsätzlich nicht im Gebäude
  gelagert werden. Schutt, der andere Handwerker behindert, wird von der Bauleitung
  auf Kosten des Verursachers von Dritten beseitigt.

2. 7  nach Beendigung der Arbeiten sind alle Flächen, evtl. nach den Anweisungen des
  Tiefbauamtes, in den ursprünglichen Zustand  - einschl. der Plattierung - zu
  ringen.

2.9  die Kosten für Aufenthalts- und Lagerräume, falls diese nicht vom Auftraggeber
  gestellt werden.

2.8  Erforderliche Straßenabsperrrung einschließlich sämtlicher Gebühren für
  Sondernutzung der Grundstücke Dritter.

2.9  Zur Absicherung eventueller Ansprüche von dritter Seite sind anfänglich
  vorhandene Mängel ( Gebäudeschäden, Gehwege, öffentl./privat u.ä.)
  vom AN zu dokumentieren unf fotografieren. Sofern auf Grund fehlender,
  mangelhafter Dokumentation anfänglich vorhandene Mängel nicht nachgewiesen werden können, sind diese Schäden zu Lasten des AN zu beseitigen.
  Die  Dokumentation und Fotos sind dem AN kostenlos zu hinterlassen.

 2.10  Absichern der Baustelle während des Abbruchs gegen Staubbelästigung,
  Verschmutzung der Nachbargebäude bzw. gegenüberliegenden Gebäude und
  gegen herabfallende Bauteile durch Gerüste, Abplanungen und ähnliches. Für
  durch nicht  ausreichendes Absichern entstandene Folgeschäden ist der
  Auftragnehmer allein haftbar und er hat umgehend für eine Beseitigung dieser
  Schäden  zu sorgen
  rbeitsbereiche und Öffnungen sind wärend der Arbeiten weitreichend abzugrenzen/ abzuzäunen.
  Arbeitsbereiche und Öffnungen nach Arbeitsschluß sind mit geeigneten Mitteln abzudecken.

2.11  Der Auftragnehmer  muß für selbstverschuldete Schäden eine angemessene
  Betriebshaftpflichtversicherung für Personen- und/oder Sachschäden oder
  daraus resultierende Vermögensschäden abgeschlossen haben. Der Auftraggeber
  behält sich vor, eine Bestätigung der Versicherungsgesellschaft vorlegen zu
  lassen.

 2.12 das Schützen der Gehwege und angrenzender Gebäude

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Maßnahmen zum Schutz von Grundstücken, Gebäuden und Gewässern
Gebäude, Grundstücke und Anlagen jeder Art, die durch die Bauarbeiten berührt oder
gefährdet werden können, müssen vom AN vor Baubeginn genau auf ihre Sicherheit und Beschaffenheit untersucht werden. Erforderlichenfalls sind bei vorhandenen Schäden an
Bauwwerken Gipsmarken anzubringen und Risse fotografisch festzuhalten. Jede
Möglichkeit einer Gefährdung hat der AN dem AG sofort schriftlich mitzuteilen und
besondere Sicherheitsmaßnahmen zu treffen. Unterläßt der AN das sofortige Anzeigen
der erkennbaren Schäden, so ist er für alle Nachteile, die dem AG entstehen, haftbar.
Zum Schutze der Gebäude und Grundstücke sowie Anlagen hat der AN
Vorsichtsmaßnahmen ohne besondere Vergütung zu treffen.
Die das gesetzliche Maß übersteigenden Maßnahmen sind im Einvernehmen mit dem AG
zu vereinbaren und werden in diesem Fall besonders vergütet. Für den Schutz der an die
Baustelle grenzenden Feld- und Gartengrundstücke haftet der AN nach den
Bestimmungen der VOB/B § 10. Geeignete Absperrvorrichtungen werden nach den im LV
enthaltenen Positionen vergütet.
Der AG wird gegebenenfalls die durch die Bauausführung gefährdeten Häuser, Bauwerke
usw. vor Baubeginn durch einen Gutachter auf Schäden untersuchen lassen. Diese
Unterlagen werden dem AN zugänglich gemacht (Beweissicherungsverfahren). Die bei
den Bauarbeiten anfallenden Oberflächenwässer werden in die vorhandene Kanalisation
bzw. gegebene Vorfluter und Gräben abgeleitet. Diese Leitung ist im E.-Preis der
jeweiligen Leistungsposition erfasst oder wird in gesonderter Position vergütet.
Grundsätzlich wird darauf hingewiesen, dass der AN während der Bauzeit alle
entsprechenden Schutzmaßnahmen und Vorkehrungen trifft, um Verunreinigungen des
Untergrundes durch Eindringen von Schadstoffen und somit eine Beeinträchtigung der
wasserführenden Schichten auszuschließen.
Hieraus eventuell rsultierende Behinderungen bzw. Erschwernisse bei der Durchführung
der Baumaßnahme werden nicht gesondert vergütet.

Maßnahmen zum Schutz von Versorgungsleitungen
Der AN hat vor Auftragsbeginn bei dem AG hinsichtlich vorhandener
Versorgungsleitungen in Eigenverantwortung Erkundigungen einzuholen und sich
entsprechende Bestandspläne aushändigen zu lassen.

Maßnahmendurchführung
Der AN kann zur Durchführung der Arbeiten nur die zur Verfügung stehenden Flächen
benutzen. Der Ablauf der Arbeiten - Reihenfolge der Arbeitsausführung - und die dazu
erforderlich werdende Koordination mit den den Ver- und Entsorgungsunternehmen sowie
eine befriedigende Abstimmung mit den Belangen des AG während der Bauzeit hat der
AN unter Beachtung der vorausgegangenen Erläuterungen in Eigenverantwortung
vorzunehmen.
Für die Abbrucharbeiten ist ein Abbruchkonzept zu erarbeiten und vorzulegen.

Maßnahmen zur Sicherung der Baustelle durch den AN
Die zur Sicherung der Baustelle erforderliche Absperrung, Beschilderung und
Beleuchtung ist allein Sache des AN. Die Kosten für die Vorhaltung, Unterhaltung,
Inbetriebnahme, laufende Kontrolle und spätere Beseitigung der Sicherheitsvorkehrungen werden mit den Einheitspreisen der entsprechenden Position der Leistungsbeschreibung
abgegolten.
Der AG ist berechtigt, jedoch nicht verpflichtet, Verbesserungen an
Sicherheitsvorkehrungen zu fordern, ohne dass dem AN ein Anspruch auf besondere
Vergütung entsteht. Der AN haftet für alle Schäden, die dem AG oder Dritten aus der
Nichtbeachtung der Bestimmungen entstehen.
Der AN erklärt, dass er den Sicherheits- und Gesundheitsplan (SiGe-Plan) des AG, sofern
vorhanden, als Bestandteil des Bauvertrages anerkennt und diesen inhaltlich in seinen
Verkehrssicherungsmaßnahmen und Baustellenabsicherung umsetzt.
Der AN haftet für die Verkehrssicherheit auf der Baustelle und im Bereich der von ihm auf
Anordnung des Straßenverkehramtes durchgeführten Umleitungsstrecken (Absperrung,
Beschilderung, Beleuchtung, Notbrücken, etc.) in alleiniger Verantwortung und stellt den
AG und die Bau- und Oberbauleitung aus jeder Haftung frei.
Der AN hat eine Haftpflichtversicherung in ausreichender Höhe abzuschließen und
nachzuweisen. Die Haftpflichtversicherung hat alle Schäden und Gefahren
uneingeschränkt abzudecken.

## 120 Maurerarbeiten Keller
Datum: 09.04.2025

### Bereich 1 Deckensanierung Keller

#### Abschnitt 1.1 Maurerarbeiten

**1.1.10 Baustelle einrichten**
Geräte, Werkzeuge und sonstige Betriebsmittel, die
zur vertragsgemäßen Erfüllung der Bauleistungen
erforderlich sind, auf die Baustelle bringen,
bereitstellen und soweit der Geräteeinsatz nicht
gesondert berechnet wird, betriebsfertig aufstellen
einschl. der dafür notwendigen Arbeiten. Baubüros,
Unterkünfte, Werkstätten, Lagerschuppen und
dergleichen, soweit erforderlich, an- und
abtransportieren, aufbauen und einrichten.
Menge: 1,000 Stck

**1.1.20 Baustellen WC liefern und vorhalten**
*** Pauschalposition
Mindestmietzeit 4 Wochen, inkl. Versicherung
Menge: 1,000 psch

**1.1.30 Baustellen WC liefern und vorhalten**
Menge: 4,000 Wo

**1.1.40 Straßenlandsondernutzung**
Einholung der Genehmigung zur Straßenlandsondernutzung von 30 Tage.
Inkl. erstellen einer Halteverbotszone mit Verkehrsrechtlciher Anordnung.
Menge: 1,000 Stck

**1.1.50 Ziegelpflaster aufnehmen und Container schaffen**
Menge: 30,000 m²

**1.1.60 Feinplanum herstellen**
Menge: 30,000 m²

**1.1.70 PE Folie überlappend verlegen**
Menge: 30,000 m²

**1.1.80 Betonestrich d bis 10 cm herstellen**
Menge: 30,000 m²

**1.1.90 Estrichpumpe liefern und vorhalten**
Menge: 1,000 Stck

**1.1.100 Rückbau restliche Unterdecke**
Rückbau restliche Unterdecke inkl. Unterkonstruktion,
angefallenen Bauschutt zum Container schaffen
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Menge: 15,000 m²

**1.1.110 Auflager der Kellerlichtschachtsturzträger freistemmen**
wie zuvor, jedoch Schottgröße bis 0,20 m²
Menge: 2,000 Stck

**1.1.120 neue Auflager**
Auflager für neue Stahlträger ertüchtigen.
Bis zu drei Steinschichten aufnehmen und neu
aufmauern
Menge: 2,000 Stck

**1.1.130 Auflager neuer Träger kraftschlüssig ausmauern**
Menge: 2,000 Stck

**1.1.140 HEA 100 Sturzträger liefern und einbauen**
Menge: 1,000 Stck

**1.1.150 Betonlichtschachtabdeckungen**
Betonlichtschachtabdeckungen;
alte Schachtaabdeckungen abbrechen,
neue Betonlichtschachtabdeckungen mit Glas-und
Lüftungseinsatz liefern und einbauen
Menge: 2,000 Stck

**1.1.160 wie zuvor, jedoch Schottgröße bis 0,20 m²**
Menge: 1,000 Stck

**1.1.170 altes Kellerfenster ausbauen und zur Abfuhrstelle schaffen**
Menge: 2,000 Stck

**1.1.180 neues Stahlkellerfenster**
neues Stahlkellerfenster 100*60 cm
Ausführung verzinkt mit Mäusegitter
liefern und einbauen
Ausführung zweiflüglig
Anschlüsse anmauern und verputzen
Betonschicht als Kimmschicht herstellen
Menge: 2,000 Stck

**1.1.190 Kellerlichtschacht reinigen**
Menge: 2,000 Stck

**1.1.200 Montage von Kellerlichtschachtwände soweit wie möglich sanierenHilti Brandschutzkabelmanschette**
Menge: 2,000 Stck

**1.1.210 Kellerabgangswände**
Kellerabgangswände wie folgt behandeln:
losen, schadhaften Putz abschlagen,
Mauerwerksflächen reinigen, teilwiese nachfugen und neu
mit Kalkzementputz verputzen
ca. 4m² / Stück
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Menge: 5,000 Stck

**1.1.220 wie zuvor, jedoch Schottgröße bis 0,05 m²**
Menge: 1,000 Stck

**1.1.230 Baumischschuttabfuhr**
Baumischschuttabfuhr abfahren und entsorgen,inkl.
Gebühren.
Menge: 14,000 m³

**1.1.240 Stundenlohnarbeiten**
Für unvorhersehbare Mehrleistungen auf
Stundenlohn zum besonderen Nachweis - Material
zum gesonderten Nachweis.
Menge: 16,000 h

**1.1.250 Facharbeiterstunden**
Facharbeiterstunden für erschwerte Montage
und Wochenendarbeiten
Menge: 10,000 Std

#### Abschnitt 1.2 Kellerdeckensanierung

**1.2.10 Abbauen von Stahldrehsteifen**
Baufacharbeiterstunden für das Aufstellen und wieder
Abbauen von Stahldrehsteifen inkl. Kanthözern,
als Normaßnahme gemäß Statikers
Menge: 6,000 h

**1.2.20 Grundvorhaltung 4 Wochen**
Abstützung mit einer Stahldrehsteife und Kanthölzern,
Grundvorhaltung 4 Wochen
Menge: 6,000 Stk

**1.2.30 verlängerte Vorhaltung**
*** Bedarfsposition ohne GB
verlängerte Vorhaltung je Drehsteifen je Woche
Menge: 6,000 Stk

**1.2.40 Kellertrennwand demontieren und zum Container schaffen**
Kellertrennwand demontieren und zum Container schaffen.
12m²
Menge: 1,000 Stk

**1.2.50 Baustromanschluss herstellen**
Baustromanschluss/ Baustromverteiler
inkl. Zwischenzähler liefern und montieren, später
wieder demontieren. Anschluss auch für Drehstrom
380 Volt 16 und 32 A
Menge: 1,000 Stk

**1.2.60 Böden und Mobiliar abdecken**
Böden und Mobiliar abdecken
Böden und/oder Mobiliar mit geeigneten Abdeckmaterial (PE-Folie, Filzpappe, o.ä.)
vor Verschmutzung und Beschädigung schützen.
Nach Beendigung der Arbeiten demontieren und abfahren.
(abgerechnet wird die Fläche des Abdeckmaterials)
Menge: 40,000 m²

**1.2.70 Staubschutzwand erstellen**
Staubschutzwand aus PE -Folie, Flanken staubdicht verschlossen
erstellen, vor- und instandhalten und nach Ende der Maßnahme
wieder demontieren und abfahren.
Menge: 6,000 m²

**1.2.80 Massivdecke abbrechen**
Massivdecke bestehend aus Holzbalken, Staken und
Schüttung;Estrich, Bodenbelag, Scheueleisten.
Massivbauteil aus Stahlträgern Wellblech aufnehmen und
zum Container schaffen
Menge: 18,000 m²

**1.2.90 Abstützung der Balken als Sofortmaßnahme**
mit einer Stahldrehsteife und Kanthölzern
Menge: 6,000 Stk

**1.2.100 verlängerte Vorhaltung Drehsteifen je Woche**
Menge: 6,000 StWo

**1.2.110 provisiorischen Abstützung**
Für die Lieferung / Aufstellung  und späterer Abbbau der
provisiorischen Abstützung
Menge: 6,000 h

**1.2.120 Auflager der Bestandsbalken freistemmen**
Menge: 4,000 Stk

**1.2.130 neue Auflager stemmen**
neue Auflager für den Einbau der
Stahlträger/Ziegeleinhangdeckenträger stemmen
Menge: 12,000 Stk

**1.2.140 Auflager neu aufmauern**
Auflager neu aufmauern oder Betonpolster herstellen
Auflager bis zu 3 Schichten neu aufmauern oder
Betonpolster herstellen
Menge: 12,000 Stk

**1.2.150 Auflager ausmauern**
Auflager kraftschlüssig ausmauern
Menge: 12,000 Stk

**1.2.160 Einhangdecke herstellen**
Einhangdecke wie folgt herstellen:
Ziegelträgerdecke mit eingehängten Deckenziegeln. Die
Träger sind auf der Baustelle schichtweise zu stapeln.
Beschädigte Träger oder Deckenziegeldürfen nicht
eingebaut werden. Vor Erbringen des Vergussbetons ist
die Decke gründlich zu säubern und vorzunässen.
Betreten und Befahren der Decke im Montagezustand nur
über Gerüstbretter oder Karrbohlen.
Ziegeleinhangdecke System Schätz bestehend
statisch nicht mittragenden
Einhängeziegeln und Flachziegeln nach DIN 4160
frei Baustelle liefern einschl. Abladen
21+0
Nutzlast 5 KN/m²
Ziegeleinhangdecke entsprechend nach Verlegeplan per
Hand auf vorbereiteten Auflagern fachgerecht verlegen.
Die erforderlichen Montage, Einhängen Ziegelfüllkörper
Menge: 18,000 m²

**1.2.170 Aufbeton herstellen**
Aufbeton herstellen im Bereich der Negativsteine
Vergussbeton C20/25 Körnung 0-8 mm oder 0-16 mm
liefern, einbringen und verdichten, Entfernung von der
Straße ca. 100m
Abrechnung über die gesamte Fläche
Menge: 18,000 m²

**1.2.180 Deckenauflager**
Deckenauflager an umlaufenden Wänden den Zwischenraum
mit einem Quellmörtel verpressen
Menge: 18,000 m

**1.2.190 Systemstahlträger**
Systemstahlträger als Zulage liefern und einbauen
Stahlträger für Systemeinhangdecke liefern und
einbauen, gemäß Statik
Menge: 1260,000 kg

**1.2.200 Dämmung**
Styrodurdämmung auslegen
d bis 4 cm liefern und auslegen, inkl.
Randstreifen
Menge: 18,000 m²

**1.2.210 PE Folie auslegen**
PE Folie auslegen und 10 cm überlappen
Menge: 18,000 m²

**1.2.220 Zementestrich einbringen**
Zementestrich einbringen
Zementestrich anmischen
einbringen, Oberfläche gerieben
Menge: 18,000 m²

**1.2.230 PE Randstreifen**
PE Randstriefen verlegen und nach den
Estricharbeiten bündig abschneiden
Menge: 18,000 m

**1.2.240 Pumpe für Betonlieferung**
Pumpe für Betonlieferung
ca. 100m vor der Straße stellen
Menge: 2,000 Tag

**1.2.250 Randbereiche einschalen,**
*** Pauschalposition
Randbereiche einschalen, bewehren und einbetonieren
angrenzende Randbereiche, der Ziegeleinhangdecke
konstruktiv bewehren, als Zulage einschalen
und einbetonieren d = 21 cm
Ausführung gemäß Statik
Menge: 1,000 psch

**1.2.260 Statik aufstellen, je Deckenteil**
Menge: 1,000 Stk

**1.2.270 Positionspläne erstellen je Decke**
Menge: 1,000 Stk

**1.2.280 zementäre Spachtelung**
Standfeste zementäre Spachtelung auftragen. Nivellieren
und verfüllen von Löchern sowie Vertiefungen unter
Beachtung der Herstellervorschriften auf verlegereifen
Untergrund nach DIN 18365
Menge: 10,000 m²

**1.2.290 Joka Design 555 PVC-Design-Bodenbelag**
Gewerbeeineheit EG
PVC-Design-Bodenbelag in Fliesen/Planken verlegen.
Bodenbeläge nach EN 649 aus heterogenem PVC liefern
und
fachgerecht nach DIN 18365 verlegen.
Die Fliesen/Planken sind vollflächig mit geeignetem
Dispersionsklebstoff entsprechend den Empfehlungen und
Verarbeitungsrichtlinien des Klebstoffherstellers auf
den vorbereiteten Untergrund zu kleben. Inkl.
dauerelastische Fugen als Randanschluss an jegliche
Beläge, Türen u. a. oder als Dehnungsfuge herstellen.
Farbrikate:
Joka - Design 555: Gesamtdicke 2,5 mm, Nutzschichtdicke
0,55 mm
Farbe nach Wahl des AG.
Menge: 10,000 m²

**1.2.300 Metall-Übergangsschiene**
Metall-Übergangsschiene -gewölbt- liefern, zuschneiden
und befestigen.
Farbe nach Wahl des AG.
Menge: 1,000 m

**1.2.310 Dauerelastische Fugen herstellen**
Menge: 18,000 m

**1.2.320 Kernsockelleiste, 60 mm**
Kernsockelleiste, Höhe ca. 60 mm, liefern und
befestigen.
Farbe nach Angabe des AG.
Menge: 18,000 m

#### Abschnitt 1.3 Gewerberäume EG Malerarbeiten

**1.3.10 Flächen grundieren**
Menge: 36,000 m²

**1.3.20 Flächen mit Dispersionsfarbe streichen**
Menge: 36,000 m²

**1.3.30 Flächen spachteln in Q3 inkl. Anstrich**
Menge: 40,000 m²

**1.3.40 Versiegelung mit Acrylat**
Menge: 35,000 m

**1.3.50 Abbruch Mauerwerk**
Abbruch Mauerwerk Dicke über 8 cm
Wände und Abmauerungen aller Art,
einschl. des anhaftenden Putzes,
Platten o.ä. abbrechen.
Dicke > 8 cm
Menge: 18,000 m²

**1.3.60 Sanitär- und Heizungsausstattungen**
*** Pauschalposition
Sanitär- und Heizungsausstattungen in der Wohnung
demontieren u.entsorgen

Wanne oder Duschtasse, Duschabtrennung, Waschtisch,
Handwaschbecken, WC und Sitz, Spülkasten oder
Druckspüler, Küchenspüle, Untertischgerät,
Durchlauferhitzer, alle Armaturen, Accessoires wie
Hand,- und Badetuchhalter, Griffe, Haken, Spiegel,
Papierrollenhalter usw.,
Eckventile, Zapfventile, Rohrbe,- und Entlüfter o.ä.,
HK Ventile, Heizkörper im Bad und
Poresta,-Kunststoffträger, Abmauerungen für Wanne
oder Dusche inkl. Installation Gäste-WC demontieren und
entsorgen.
Nach der Demontage sind alle Anschlüsse für die
nachfolgenden Arbeiten zu verschließen und
vorzubereiten, einschl. der dafür
erforderlichen Materialien.
Menge: 1,000 psch

**1.3.70 Bauwasseranschluss herstellen**
Zapfventil mit Rohrbe- und entlüfter und Rückflussverhinderer,
als Baustellen Wasserzapfstelle liefern
und montieren
einschl. aller erforderlichen Kleinmaterialien
( Verlängerungen, Dichtungen usw.) und nach
Fertigstellung
der Baustelle wieder demontieren.
Menge: 1,000 Stk

**1.3.80 Abbruch massiver Böden,**
Abbruch massiver Böden,
Bodenbelag aller Art bis 5 cm, wie Fliesen, Naturstein,
Betonwerkstein, Estrich, usw. in den Geschossen und
auf den Balkonen einschl. evtl. vorh. Mörtelbettung und
Unterboden bis auf den Betonuntergrund aufnehmen.
Menge: 10,000 m²

**1.3.90 Sockelfliesen abstemmen**
Sockelfliesen abstemmen und entsorgen. einschl. Beiputz

Anfallende Putzschäden von Oberkante
Boden bis zum aufgehenden vorhandenen Wandputz,
sind fachgerecht zu beseitigen.
Menge: 15,000 m

**1.3.100 Wandplattierung abbrechen**
Wandplattierung, im Dünnbett geklebt oder im
Mörtel verlegt bis auf festen Untergrund abbrechen.
Das Vorputzen von Vertiefungen im Mauerwerk
tiefer 2,5 cm (gemessen von Oberkante Verputz)
wird gesondert vergütet, und ist nur nach
Rücksprache mit der Bauleitung auszuführen.
Menge: 25,000 m²

**1.3.110 Abbruch abgehängte Decke**
abgehängte Decke aller Art einschl. der
Hängekonstruktion abbrechen.
Einschl. Beiputz der angrenzenden Flächen,
einschl. flächenbündiges Schließen der
Verankerungslöcher.
(Beiputzarbeiten bis insg. 1,50 qm. Sind
größere Schäden vorhanden oder die Unterdecke
gänzlich zu verputzen, so wird dies über die
Positionen unter Titel 9 Putzarbeiten abgerechnet.
In diesem Fall ist die Bauleitung vor Ausführung zu
informieren)
Menge: 15,000 m²

**1.3.120 E-Schlitze schließen**
(bis 10cm Breite)
Menge: 10,000 m

**1.3.130 Innenwandputz herstellen,**
Innenwandputz herstellen, über 1 m²
Menge: 3,000 m²

**1.3.140 Wandputz als Untergrund für die Fliesenverlegung**
Menge: 8,000 m²

**1.3.150 Zulage: Ausgleichsputz**
Menge: 2,000 m²

**1.3.160 Eckschutzschiene einbauen.**
Menge: 22,320 m

**1.3.170 Böden spachteln bis 20mm**
Auftragen einer zementären Spachtelmasse, selbstverlaufend
auf geeigneten und vorbereiteten Untergrund, einschl. vorheriger
Grundierung. Bis 20mm Dicke.
z.B. PCI Periplan, oder gleichwertig
Als Vorbereitung zur Verlegung von grossformatigen
Fliesenformaten. (erhöhte Anforderungen an die Ebenheit)
Menge: 18,000 m²

**1.3.180 Entkoppelungsmatte**
Entkoppelungsmatte_
Vorhandenen Untergrund mit einer
Entkoppelungsmatte vollflächig überspannen,
z.B. PCI Polysilent 4 oder gleichwertig.
Menge: 18,000 m²

**1.3.190 Nichtragende innere Montagewand**
Nichtragende innere Montagewand nach DIN 4103-1,
Beplankung zweilagig 12,5 mm GKBi imprägniert, geeignet
für häusliche Feuchträume, Dicke 125 mm,
Unterkonstruktion aus 75 mm UW und CW Profilen, 60 mm
Mineralwolle, euerwiderstandsklasse F 30;
Schalldämmung 52 dB, Spachtelqualität Q 2, Knauf System
W 112 oder gleichwertig
Menge: 18,000 m²

**1.3.200 Dichtungsband als Zulage für Montagewand**
Menge: 12,450 m

**1.3.210 Decken unter Holzbalken**
Decken unter Holzbalken mit 12,5 mm TB Platten verkleiden
Menge: 18,000 m²

**1.3.220 Zulage zu den Vorpositionen**
Decken unter Holzbalken mit Feuchtraum-
Decken unter Holzbalken mit Feuchtraumplatten,
12,5 mm stark in Bädern und
Küchen, als Zulage
Menge: 18,000 m²

**1.3.230 Spachteln von Trockenbauwänden in Q3**
Menge: 36,000 m²

**1.3.240 Spachteln von Decken und Schrägen in Q3**
Menge: 18,000 m²

**1.3.250 Rohrkästen erstellen,**
Rohrkästen erstellen, bis 80cm Abwicklung
Rohreinkleidungen, einschl. der notwendigen
Dämmung der Rohrleitungen, aus 12,5 mm
GKFI Platten, für Feuchträume, Abwicklung bis 80 cm,
doppelt beplankt, in fix und fertiger Arbeit herstellen,
einschl. Beiarbeiten an die vorh. Flächen,
Spachtelqualität Q2, Einbau und beiarbeiten
einer Eckschutzschiene.
Menge: 6,000 m

**1.3.260 Beplankung der Vorwandinstallation**
Beplankung der Vorwandinstallation
Metallständerprofile fachgerecht montieren und die Gefache
mit GKFI 12,5 mm doppelt beplanken, incl. aller erforderlichen
Ausschnitte und Materialien.
Der Hohlraum ist mit Mineralwolle in einer Mindestdicke
von 60 mm auszufüllen.
Menge: 2,000 m²

**1.3.270 Fliesenarbeiten : Verlegeflächen grundieren**
Menge: 30,000 m²

**1.3.280 flüssige Abdichtung im Nassbereich**
Menge: 10,000 m²

**1.3.290 Bahnen - Abdichtung im Nassbereich**
Menge: 10,000 m²

**1.3.300 Dichtungsbänder**
Menge: 14,000 m

**1.3.310 Dichtungsmanschetten 10 x 10 und Innen-und Außenecken**
Menge: 10,000 Stk

**1.3.320 Sockelfliesen verlegen**
Menge: 12,000 m

**1.3.330 Schlüter Rondecprofile, Edelstahl**
Menge: 14,000 m

**1.3.340 Schlüter-Schiene, Edelstahl**
Menge: 0,840 m

**1.3.350 Lochungen in Steingutfliesen**
Menge: 20,000 Stk

**1.3.360 Dehnungsfugen - Bad**
Menge: 20,000 m

**1.3.370 Wandflächen verfliesen (Großformate) 30x60**
Menge: 18,000 m²

**1.3.380 Bodenflächen verfliesen (Großformate) 30x60**
Menge: 10,000 m²

**1.3.390 Fliesen liefern**
White & Cream 30 x 60, weiß(matt)
Fliese V & B / White & Cream
Steingutfliese Art. Nr. 1571, SW00 weiß (matt)
(N) 30x60, 1.Sortierung liefern
Menge: 20,000 m²

**1.3.400 Fliesen liefern**
Unit Four 30 x 60, Farbe greige
Menge: 10,000 m²

**1.3.410 Malerarbeiten: Flächen grundieren**
Menge: 25,000 m²

**1.3.420 Flächen mit Dispersionsfarbe streichen**
Menge: 25,000 m²

**1.3.430 Flächen spachteln in Q3 inkl. Anstrich**
Menge: 20,000 m²

**1.3.440 Versiegelung mit Acrylat**
Menge: 25,000 m
